# Bodenbelagarbeiten
Angebotsaufforderung (GAEB 90, DA83)
Währung: EUR

## Zusätzlicher Text
Bauvorhaben
Umbau des Dachgeschosses eines mehrgeschossigen Wohnhauses
mit Grundrissänderung
Arno-Nitzsche-Str. 8
04277 Leipzig

Bauherr
Covivio Dresden GmbH
c/o Covivio Immobilien GmbH
Essener Straße 66
46047 Oberhausen

Planverfasser
Development 9 GmbH
Tschaikowskistraße 31
04105 Leipzig

Ausschreibungsverfasser / Ansprechpartner
Development 9 GmbH
Tschaikowskistraße 31
04105 Leipzig

Baubeginn:  ca. 09.06.25

Zuschlagfrist:  ___________________

Preisbindungsfrist:  ___________________

Abgabetermin:  ___________________

Fertigstellung:  ca. 20.06.25

  ungeprüft  geprüft

Summe Netto:  ____________________ _  ____________________ _

MwSt (19 %):  ____________________ _  ____________________ _

Eine Ortsbesichtigung ist vor Angebotserstellung zwingend erforderlich!

Der Bieter erklärt:
1.) dass er diese Ausschreibung auf Vollständigkeit hin
  geprüft hat, inbesondere auf fehlende Seiten

2.) dass er die Ausschreibung lückenlos gelesen und
  eindeutig verstanden hat

3.) dass bei eventuell Rückfragen eine
  zufriedenstellende, ausreichende Klärung erfolgte

4.) dass er alle sonstigen preisbeeinflussenden
  Leistungen geprüft und kalkuliert hat

5.) dass er sich über die örtlichen Gegebenheiten und
  dem Leistungsumfang im Rahmen einer
  Ortstbesichtigung informiert hat

6.) dass er die Ausschreibung ohne Einschränkung durch
  seine Unterschrift als maßgeblichen Vertragsbestandteil rechtsverbindlich anerkannt hat.

7.) dass alle offenen Fragen zur Ausführung eklärt und
  preislich lich im Angebot erfasst sind.

................, den..................................

rechtsverbindliche Unterschrift Bieter

## Bodenbelagarbeiten
Datum: 16.12.24

*Hinweis*
Beschreibung der Baustelle
Bei dem vorliegenden Objekt handelt es sich um ein
fünfgeschossiges Wohnhaus. Die derzeit fünfWohnungen im
Dachgeschoss sollen zu zwei Wohnungen mit insgesamt ca.
180 m² Wohnfläche umgebaut werden. Das Objekt befindet
sich im Süden Leipzigs im Stadtteil Connewitz.

Lage der Baustelle
Das Objekt befindet sich in der Arno-Nitzsche-Straße 8.
Der Zugang zum Gebäude erfolgt über den straßenseitigen
Eingang. Flächen zur Anlieferung und Lagerung stehen
begrenzt vor und hinter dem Haus zur Verfügung.

Besondere Belastungen aus Immissionen
Die bei der Durchführung der Arbeiten auftretenden
Staub - , Lärm- und
Verkehrsemissionen sind gemäß dem geltenden
Immissionsschutzgesetz ( Bundes -
Immissionsschutzgesetz - B ImSchG) zu begrenzen.
Lärmintensive Arbeiten sind zu beschränken und dürfen
während der generellen Ruhezeiten nicht ausgeführt
werden.

Maßnahmen gemäß Baustellenverordnung
Allgemeine Vorschriften zum Arbeits- und
Gesundheitsschutz sind verbindlich zu beachten
(SiGeKo-Planung wird im Objekt ausgehängt und die
Baustelle regelmäßig auf Einhaltung der Vorgaben
geprüft).

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Bereich 1 Bodenbelagsarbeiten

#### Abschnitt 1.1 Vorbereitende Abeiten, Baustelleneinrichtung

**1.1.10 Vorbereitende Abeiten, Baustelleneinrichtung**
Untergrund zur Verlegung des Bodenbelags, wie folgt
vor--
bereiten:

- Untergrund von groben Verschmutzungen, wie Mör tel-
und
Farb reste reinigen, wenn sie von anderen Unternehmen
stammen
- Haftgrund aufbringen
- Untergrund vollflächig spachteln und schleifen, inkl.
Ausgleichen von geringen Unebenheiten
Untergrund : Trockenestrich
Spachteldicke : 1 - 5 mm
Chem. Basis Haftgrund : Dispersion
Angeb. Fabrikat Haftgrund :

Angeb. Fabrikat Spachtel :
Menge: 220,000 m²

**1.1.20 Überstand von Randstreifen entfernen**
Überstand von Randstreifen anderer Gewerke an Wänden
und Estrichbegrenzungen sauber abschneiden.

Anfallendes Material wird Eigentum des AN und ist zu
entsorgen, einschl. Abtransport und Kippgebühr.
Menge: 160,000 m

#### Abschnitt 1.2 Bodenbelagsarbeiten

**1.2.10 PVC-Design-Bodenbelag**
Mehrschicht- PVC-Design Bodenbelag gemäß DIN EN
649.
Liefern und fachgerecht verlegen/verkleben gemäß DIN
18 365
,Bodenbelagarbeiten" bzw. nach den anerkannten
Regeln des Fachs.
Fliesen mit werkseitig gefasten Kanten mit
artikelspezifischer
Oberflächenstruktur.

Oberflächenstruktur/Besonderheiten:
Phtalatfrei

Technische Daten:
Gesamtdicke: 2,5 mm
EN 428
Dicke der Nutzschicht: 1,0 mm
EN 429
Flächengewicht: 3.130
g/m² EN 430
Beanspruchungsklasse: Klasse
21-43 EN 685
Rutschhemmstufe: R9
gemäß BGR 181
Brandverhalten: Bfl-s1
EN 13 501
Verschleißfestigkeit: 0,077
mm EN 660-1
Typ 1
EN ISO 10582

Verklebung:
Unter Einhaltung der vorgeschriebenen Auftragsmenge,
Ablüftezeit und
anschließendem Anwalzen unter Verwendung von
stuhlrollengeeigneten
Dispersionsklebstoffen:

Alternativ:
2-Komponenten Klebstoff in Bereichen mit starker
Sonnen-/Wärmeeinwirkung
sowie erhöhter Oberflächenfeuchtigkeit

Fabrikat: Amtico Signature
AR0W7050
American Oak
o. glw.

Fliesengröße: 152,2 x 914,4 mm
Menge: 180,000 m²

**1.2.20 PVC-Belag, Aussparung, Zulage**
Aussparung in PVC-Belag anlegen, als Zu lage.

Größe : bis 0,1 m² Einzelgröße
Menge: 10,000 St

**1.2.30 Fußbodensockelleiste, Höhe 58mm**
Sockelleiste aus MDF liefern und montieren
Höhe : 58 mm
Dicke : 16,0 mm
Dekor : weiß RAL 9016
Aufbau : MDF
Oberfläche : weiß lackiert
Untergrund : Gipskartonplatten, Mauerwerk
Marke : Hinterseer
Produkt : MDF 631 Cube, o.glw.
unebene Flächen ausgleichen.
Menge: 160,000 m

**1.2.40 Fugenverschluss an Sockelleiste**
Fuge zum Bodenbelag mit elastischem Dichtstoff gleicher
Farbe schließen. Fuge zur Wand dauerelastisch, Farbe
wie
Wandoberfläche, schließen. Im Preis einkalkuliert ist
das
anlegen einer Musterverfugung. Leistung einschl. aller
Verschnitte, Anarbeiten an Versprünge etc.
Menge: 160,000 m

**1.2.50 Fugenverschluss an Belagswechsel**
Fugenverschluss am Belagswechsel zu Fliesenbereichen,
mit
geeignetem Silikon, farblich an den Bodenbelag
angepasst.
Menge: 12,000 m

#### Abschnitt 1.3 Aufarbeitung Hauptpodest

**1.3.10 Aufarbeitung Bestandsdielen**
Anschleifen und zweifach Versiegeln der Bestandsdielen.
Versiegelung: matt, transparent
Menge: 6,000 m²

**1.3.20 Sockelleisten Hauptpodest**
Entfernen und Entsorgung der bestehenden Sockelleisten.
Lieferung und Montage von neuen Sockelleisten, mit
Anpassungsarbeiten an angrenzende Bauteile,
einschließlich
Versiegelung.
Sockelleistenprofil gemäß Bestand
Menge: 9,500 m

**1.3.30 Türschwellen**
Liefern und montieren von Türschwellen, mit allen
Anpassungsund
Nebenarbeiten.
Türschwellen aus Eiche massiv, zweifach versiegelt.

Länge: ca. 90 cm
Menge: 2,000 Stk

#### Abschnitt 1.4 Stundenlohnarbeiten

*Hinweis*
Stundenlohnarbeiten sind grundsätzlich durch die
Bauleitung anzuordnen
und bestätigen zu lassen.

**1.4.10 Stundensatz Meister, Bodenbelagsarbeiten**
* Bedarfspos. *

Arbeiten, welche nicht in den Positionen er fasst sind
und gegen
Nachweis zur Ausführung kom men:
Meister
Menge: 1,000 h

**1.4.20 Stundensatz Vorarbeiter, Bodenbelagsarbeiten**
* Bedarfspos. *

Arbeiten, welche nicht in den Positionen er fasst sind
und gegen
Nachweis zur Ausführung kom men:
Vorarbeiter
Menge: 1,000 h

**1.4.30 Stundensatz Fachwerker, Bodenbelagsarbeiten**
* Bedarfspos. *

Arbeiten, welche nicht in den Positionen er fasst sind
und gegen
Nachweis zur Ausführung kom men:
Fachwerker
Menge: 1,000 h

**1.4.40 Stundensatz Helfer, Bodenbelagsarbeiten**
* Bedarfspos. *

Arbeiten, welche nicht in den Positionen er fasst sind
und gegen
Nachweis zur Ausführung kom men:
Helfer
Menge: 1,000 h

USt %: 19,00
